# LV-Katalog
Leistungsverzeichnis (GAEB DA XML 3.2, DA80)
Projekt: Klaus Faber AG
Erstellt mit: 23.12.2021

## Klaus Faber AG

### Titel 61

#### Untertitel 61.01 LWL-Mini-Kabel

**61.01.0001 LWL-Mini-KabelA-DQ4Y nx24 G.657A1/G.652D (HT)**
Glasfaserkabel mit 576 Fasern liefern und in Mikrorohr nach Planvorgaben einblasen

A-DQ4Y 24x24 E9/125µm, OS2, G.657A1 und G.652D, Mini Kabel

Metallfreies MINI Kabel zum Einblasen in Mikrorohre, optimiert für den Einsatz 20/15 mm Röhrchen. UV-beständig, längswasserdicht, einblasbar und geringes Gewicht

Die Fasern entsprechen ITU-T G.657.A1 und ITU-T G.652.D

Einhaltung DIN- und EN-Norm, Prüfverfahren nach IEC 60793-1-1 (Dämpfung), IEC 60794-1-2 (Längswasserdichtigkeit) und IEC 60794-5 (LWL-Kabel – Mikrorohr-Verkabelung zur Installation durch Einblasen).

Faseranzahl:  576

Faserklasse:  G657A1 und G.652D (Faber Multi-Faser)

Faser-Coating:  200 µm

Anzahl der Faser pro Bündel:  24

Anzahl der Bündel:  24

Außenmantel:  PA (4Y) Polyamid

Mantelfarbe:  schwarz

Kabel-Außendurchmesser:  11,2 mm (± 0,2 mm)

Zugkraft Installation:  1000 N

Idealer Einsatz Mikrorohr IØ:  15 mm

Gewicht:  115 kg / km (± 10%)

Temperatur Lagerung:  -20 bis +70 °C

Temperatur Installation:  -5 bis +50 °C

Temperatur Betrieb:  -20 bis +60 °C

Norm:  IEC 60793-1, IEC 60793-2, IEC 60794-5

Fabrikat: Faber oder gleichwertig

Typ:  Faber Glasfaserkabel  A-DQ4Y 24x24 E9/125 OS2 Multi-Faser Mini Kabel 11,2 mm (072448)
Einheit: mtr

**61.01.0002 LWL-Mini-KabelA-DQ4Y nx24 G.657A1/G.652D (HT)**
Glasfaserkabel mit 192 Fasern liefern und in Mikrorohr nach Planvorgaben einblasen

A-DQ4Y 8x24 E9/125µm, OS2, G.657A1 und G.652D, Mini Kabel

Metallfreies MINI Kabel zum Einblasen in Mikrorohre, optimiert für den Einsatz 16/12 und 14/10 mm Röhrchen. UV-beständig, längswasserdicht, einblasbar und geringes Gewicht

Die Fasern entsprechen ITU-T G.657.A1 und ITU-T G.652.D

Einhaltung DIN- und EN-Norm, Prüfverfahren nach IEC 60793-1-1 (Dämpfung), IEC 60794-1-2 (Längswasserdichtigkeit) und IEC 60794-5 (LWL-Kabel – Mikrorohr-Verkabelung zur Installation durch Einblasen).

Faseranzahl:  192

Faserklasse:  G657A1 und G.652D (Faber Multi-Faser)

Faser-Coating:  200 µm

Anzahl der Faser pro Bündel:  24

Anzahl der Bündel:  8

Außenmantel:  PA (4Y) Polyamid

Mantelfarbe:  schwarz

Kabel-Außendurchmesser:  7,2 mm (± 0,2 mm)

Zugkraft Installation:  1000 N

Idealer Einsatz Mikrorohr IØ:  12-10 mm

Gewicht:  52 kg / km (± 10%)

Temperatur Lagerung:  -20 bis +70 °C

Temperatur Installation:  -5 bis +50 °C

Temperatur Betrieb:  -20 bis +60 °C

Norm:  IEC 60793-1, IEC 60793-2, IEC 60794-5

Fabrikat: Faber oder gleichwertig

Typ:  Faber Glasfaserkabel  A-DQ4Y 8x24 E9/125 OS2 Multi-Faser Mini Kabel 7,2 mm (072443)
Einheit: mtr

**61.01.0003 LWL-Mini-KabelA-DQ4Y nx24 G.657A1/G.652D (HT)**
Glasfaserkabel mit 144 Fasern liefern und in Mikrorohr nach Planvorgaben einblasen

A-DQ4Y 6x24 E9/125µm, OS2, G.657A1 und G.652D, Mini Kabel

Metallfreies MINI Kabel zum Einblasen in Mikrorohre, optimiert für den Einsatz 16/12,14/10 und

12/8 mm Röhrchen. UV-beständig, längswasserdicht, einblasbar und geringes Gewicht

Die Fasern entsprechen ITU-T G.657.A1 und ITU-T G.652.D

Einhaltung DIN- und EN-Norm, Prüfverfahren nach IEC 60793-1-1 (Dämpfung), IEC 60794-1-2 (Längswasserdichtigkeit) und IEC 60794-5 (LWL-Kabel – Mikrorohr-Verkabelung zur Installation durch Einblasen).

Faseranzahl:  144

Faserklasse:  G657A1 und G.652D (Faber Multi-Faser)

Faser-Coating:  200 µm

Anzahl der Faser pro Bündel:  24

Anzahl der Bündel:  6

Außenmantel:  PA (4Y) Polyamid

Mantelfarbe:  schwarz

Kabel-Außendurchmesser:  6,2 mm (± 0,2 mm)

Zugkraft Installation:  500 N

Idealer Einsatz Mikrorohr IØ:  12-8mm

Gewicht:  38 kg / km (± 10%)

Temperatur Lagerung:  -20 bis +70 °C

Temperatur Installation:  -5 bis +50 °C

Temperatur Betrieb:  -20 bis +60 °C

Norm:  IEC 60793-1, IEC 60793-2, IEC 60794-5

Fabrikat: Faber oder gleichwertig

Typ:  Faber Glasfaserkabel  A-DQ4Y 6x24 E9/125 OS2 Multi-Faser Mini Kabel 6,2 mm (072442)
Einheit: mtr

**61.01.0004 LWL-Mini-KabelA-DQ4Y nx24 G.657A1/G.652D (HT)**
Glasfaserkabel mit 96 Fasern liefern und in Mikrorohr nach Planvorgaben einblasen

A-DQ4Y 4x24 E9/125µm, OS2, G.657A1 und G.652D, Mini Kabel

Metallfreies MINI Kabel zum Einblasen in Mikrorohre, optimiert für den Einsatz 16/12,14/10 und

12/8 mm Röhrchen. UV-beständig, längswasserdicht, einblasbar und geringes Gewicht

Die Fasern entsprechen ITU-T G.657.A1 und ITU-T G.652.D

Einhaltung DIN- und EN-Norm, Prüfverfahren nach IEC 60793-1-1 (Dämpfung), IEC 60794-1-2 (Längswasserdichtigkeit) und IEC 60794-5 (LWL-Kabel – Mikrorohr-Verkabelung zur Installation durch Einblasen).

Faseranzahl:  96

Faserklasse:  G657A1 und G.652D (Faber Multi-Faser)

Faser-Coating:  200 µm

Anzahl der Faser pro Bündel:  24

Anzahl der Bündel:  4

Außenmantel:  PA (4Y) Polyamid

Mantelfarbe:  schwarz

Kabel-Außendurchmesser:  6,2 mm (± 0,2 mm)

Zugkraft Installation:  500 N

Idealer Einsatz Mikrorohr IØ:  12-8mm

Gewicht:  38 kg / km (± 10%)

Temperatur Lagerung:  -20 bis +70 °C

Temperatur Installation:  -5 bis +50 °C

Temperatur Betrieb:  -20 bis +60 °C

Norm:  IEC 60793-1, IEC 60793-2, IEC 60794-5

Fabrikat: Faber oder gleichwertig

Typ:  Faber Glasfaserkabel A-DQ4Y 4x24 E9/125 OS2 Multi-Faser Mini Kabel 6,2 mm (072441)
Einheit: mtr

**61.01.0005 LWL-Mini-KabelA-DQ4Y nx24 G.657A1/G.652D (HT)**
Glasfaserkabel mit 288 Fasern liefern und in Mikrorohr nach Planvorgaben einblasen

A-DQ4Y 12x24 E9/125µm, OS2, G.657A1 und G.652D, Mini Kabel

Metallfreies MINI Kabel zum Einblasen in Mikrorohre, optimiert für den Einsatz 20/15 und 16/12 mm Röhrchen. UV-beständig, längswasserdicht, einblasbar und geringes Gewicht

Die Fasern entsprechen ITU-T G.657.A1 und ITU-T G.652.D

Einhaltung DIN- und EN-Norm, Prüfverfahren nach IEC 60793-1-1 (Dämpfung), IEC 60794-1-2 (Längswasserdichtigkeit) und IEC 60794-5 (LWL-Kabel – Mikrorohr-Verkabelung zur Installation durch Einblasen).

Faseranzahl:  288

Faserklasse:  G657A1 und G.652D (Faber Multi-Faser)

Faser-Coating:  200 µm

Anzahl der Faser pro Bündel:  24

Anzahl der Bündel:  12

Außenmantel:  PA (4Y) Polyamid

Mantelfarbe:  schwarz

Kabel-Außendurchmesser:  9,4 mm (± 0,2 mm)

Zugkraft Installation:  1000 N

Idealer Einsatz Mikrorohr IØ:  15-12 mm

Gewicht:  88 kg / km (± 10%)

Temperatur Lagerung:  -20 bis +70 °C

Temperatur Installation:  -5 bis +50 °C

Temperatur Betrieb:  -20 bis +60 °C

Norm:  IEC 60793-1, IEC 60793-2, IEC 60794-5

Fabrikat: Faber oder gleichwertig

Typ:  Faber Glasfaserkabel  A-DQ4Y 12x24 E9/125 OS2 Multi-Faser Mini Kabel 9,4 mm (072445)
Einheit: mtr

**61.01.0006 LWL-Mini-KabelA-DQ4Y nx24 G.657A1/G.652D (HT)**
Glasfaserkabel mit 216 Fasern liefern und in Mikrorohr nach Planvorgaben einblasen

A-DQ4Y 9x24 E9/125µm, OS2, G.657A1 und G.652D, Mini Kabel

Metallfreies MINI Kabel zum Einblasen in Mikrorohre, optimiert für den Einsatz 16/12 und 14/10 mm Röhrchen. UV-beständig, längswasserdicht, einblasbar und geringes Gewicht

Die Fasern entsprechen ITU-T G.657.A1 und ITU-T G.652.D

Einhaltung DIN- und EN-Norm, Prüfverfahren nach IEC 60793-1-1 (Dämpfung), IEC 60794-1-2 (Längswasserdichtigkeit) und IEC 60794-5 (LWL-Kabel – Mikrorohr-Verkabelung zur Installation durch Einblasen).

Faseranzahl:  216

Faserklasse:  G657A1 und G.652D (Faber Multi-Faser)

Faser-Coating:  200 µm

Anzahl der Faser pro Bündel:  24

Anzahl der Bündel:  9

Außenmantel:  PA (4Y) Polyamid

Mantelfarbe:  schwarz

Kabel-Außendurchmesser:  7,8 mm (± 0,2 mm)

Zugkraft Installation:  1000 N

Idealer Einsatz Mikrorohr IØ:  12-10 mm

Gewicht:  61 kg / km (± 10%)

Temperatur Lagerung:  -20 bis +70 °C

Temperatur Installation:  -5 bis +50 °C

Temperatur Betrieb:  -20 bis +60 °C

Norm:  IEC 60793-1, IEC 60793-2, IEC 60794-5

Fabrikat: Faber oder gleichwertig

Typ:  Faber Glasfaserkabel  A-DQ4Y 9x24 E9/125 OS2 Multi-Faser Mini Kabel 7,8 mm (072444)
Einheit: mtr

**61.01.0007 LWL-Mini-KabelA-DQ4Y nx24 G.657A1/G.652D (HT)**
Glasfaserkabel mit 384 Fasern liefern und in Mikrorohr nach Planvorgaben einblasen

A-DQ4Y 16x24 E9/125µm, OS2, G.657A1 und G.652D, Mini Kabel

Metallfreies MINI Kabel zum Einblasen in Mikrorohre, optimiert für den Einsatz 20/15 mm Röhrchen. UV-beständig, längswasserdicht, einblasbar und geringes Gewicht

Die Fasern entsprechen ITU-T G.657.A1 und ITU-T G.652.D

Einhaltung DIN- und EN-Norm, Prüfverfahren nach IEC 60793-1-1 (Dämpfung), IEC 60794-1-2 (Längswasserdichtigkeit) und IEC 60794-5 (LWL-Kabel – Mikrorohr-Verkabelung zur Installation durch Einblasen).

Faseranzahl:  384

Faserklasse:  G657A1 und G.652D (Faber Multi-Faser)

Faser-Coating:  200 µm

Anzahl der Faser pro Bündel:  24

Anzahl der Bündel:  16

Außenmantel:  PA (4Y) Polyamid

Mantelfarbe:  schwarz

Kabel-Außendurchmesser:  11,2 mm (± 0,2 mm)

Zugkraft Installation:  1000 N

Idealer Einsatz Mikrorohr IØ:  15 mm

Gewicht:  115 kg / km (± 10%)

Temperatur Lagerung:  -20 bis +70 °C

Temperatur Installation:  -5 bis +50 °C

Temperatur Betrieb:  -20 bis +60 °C

Norm:  IEC 60793-1, IEC 60793-2, IEC 60794-5

Fabrikat: Faber oder gleichwertig

Typ:  Faber Glasfaserkabel  A-DQ4Y 16x24 E9/125 OS2 Multi-Faser Mini Kabel 11,2 mm (072446)
Einheit: mtr

**61.01.0008 LWL-Mini-KabelA-DQ4Y nx24 G.657A1/G.652D (HT)**
Einheit: mtr
